# Balkoninstandsetzung
Angebotsaufforderung (GAEB 90, DA83)
Währung: EUR

## Zusätzlicher Text
BAUVORHABEN:  Bramschstr. 14
  01159 Dresden

 GEWERK:  Gerüstbauarbeiten
  Dachdecker, Klempner

 Bestand:

Das Wohngebäude ist ein Altbau mit gehangenen Balkonen.
Die Balkone verfügen derzeit über Balkonplatten aus zementgebundenen
Spanplatteen.
Mit der Instandsetzung  ist ein BalkoFloor 333 Systembelag
einzubauenbauen

Die Statik kann angefordert werden.

Angaben zum Gebäude:

Bei dem Objekt handelt es sich um ein 3-geschossiges Haus mit
ausgebautem Dachgeschoß. Die Traufhöhe des Hauptdaches liegt bei ca. 14
m.
Das Gebäude hat ein Kellergeschoss und 13Wohn-einheiten.

Erschließung / Verkehrssituation
Während der Instandsetzungsarbeiten ist das Gebäude bewohnt.
Das Gelände ist nur über die Bramschstr. zu erreichen.
Es besteht keine Parkmöglichkeiten auf dem Hof.
Die Lagerung von Bau- und Abbruchmaterial ist eingeschränkt in kleinen
Mengen möglich. Prinzipiell sind nur die Baumaterialien auf das Gerüst
zu transportieren, welche täglich verarbeitet werden. Mögliche
Straßensperrungen/Beschilderungen für den Materialtransport sind in die
Preise einzukalkulieren.

Baustelleneinrichtung
Das Einrichten und Räumen der Baustelle sowie das Vorhalten der nicht
vom Auftraggeber gestellten Baustelleneinrichtung für sämtliche in der
Leistungs- beschreibung aufgeführten Leistungen ist, sofern nicht in
gesonderter Position ausgeschrieben, ist in die Einheitspreise
einzukalkulieren.
Innerhalb der Baustelleneinrichtung werden durch den Auftraggeber zur
Verfügung gestellt:
 - Baustromanschluss
 - Bauwasseranschluss
 Messeinrichtungen sind durch den AN bereit  zustellen und einzurichten.
Zwischenlagerkosten werden nicht gesondert vergütet.
Alle zur Montage und Transport notwendigen Hebezeuge und sonstige
Hilfsmittel sind Eigenleistung des AN und sind einzukalkulieren.
Das Gebäude wird komplett mit Fassadengerüsten der Lastgruppe 3 mit
einer Belagbreite von 70 cm eingerüstet.

Allgemeines
Auf der Baustelle gilt Alkohol- und Rauchverbot.
Vor Angebotsabgabe wird vom AG eine Besichtigung des Baubereiches  durch
den AN vorausgesetzt.
Die maßliche Bestandserfassung vor Ausführung der Leistungen ist
einzukalkulieren. Das Protokoll ist an die Bauleitung vor Baubeginn zu
übergeben.

Der Auftragnehmer hat mit Angebotsabgabe einen Fachbauleiter
schriftlich zu benennen, der als Entscheidungsbefugter eingesetzt wird.
Dieser hat, wenn Arbeiten des Auftragnehmers ausgeführt werden, vor Ort
anwesend und der deutschen Sprache mächtig zu sein. Er hat in die
unmittelbar auszuführenden Arbeiten einzuweisen und alle erforderlichen
Belehrungen zum Arbeitsschutz nachweislich vor Beginn der Arbeiten
durchzuführen.
Der Auftragnehmer ist verpflichtet, Tagesberichte zu führen, die
wöchentlich der örtlichen Bauleitung vorgelegt werden.

Auf der Baustelle sind mehrere Gewerke tätig.

Brandschutz / Sicherheit
Während der Bauarbeiten ist der Brandschutz zu gewährleisten. Zur
Vermeidung von Brandentstehungen durch Baumaßnahmen sind die
einschlägigen Sicherheitsregeln und  Unfallverhütungsvorschriften
konsequent einzuhalten.
Das Rauchen auf dem Gerüst ist untersagt.
Bitte sichern Sie Ihr Material täglich vor Diebstahl.
Den Anweisungen und Festlegungen des Koordinators für Sicherheit- und
Gesundheitsschutz ist Folge leisten.

Umweltschutz
Das Schmutzwasser, welches durch die Reinigung der Fassade und im
Treppenhaus anfällt, ist als Sondermüll zu entsorgen.
Bäume neben dem Baubereich sind mit einem Baumschutz zu versehen.

Baustellenreinigung
Die Baustelle ist stets sauber und beräumt zu halten.
Auf dem Gerüst dürfen sich keine ungesicherten Malereimer befinden.
Beräumungen und Säuberungsarbeiten sind dabei ohne Aufforderung täglich
bzw. nach Bedarf durchzuführen.
Für diese Nebenleistungen erfolgt keine gesonderte Vergütung. Sollten
diese Arbeiten auch nach den Aufforderungen des Bauherrn bzw. der
Bauleitung nicht im gewünschten Umfang erfolgen, so ist der AG
berechtigt, Dritte mit der Beräumung bzw. Säuberung zu beauftragen und
die dabei entstehenden Kosten dem AN in Rechnung zu stellen.
Anfallende Kosten für Abtransport und Beseitigung von nicht mehr
einzelnen Firmen zuzuordnendem Bauschutt sind von allen am Bau
beteiligten Firmen anteilsgleich (auf die Brutto-Schlussrechnungssumme
bezogen) zu tragen.
Besondere Entsorgungs- und Deponiekosten für die Beseitigung von
Sonderabfällen sind - sofern nicht anders benannt - in die jeweiligen
Einheitspreise einzukalkulieren.

Bauablauf
Für die Arbeiten ist entsprechend dem erforderlichen Zeitaufwand und
der zur Verfügung stehenden Bauzeit eine ausreichende Personalstärke an
Arbeitskräften erforderlich. Mit Abgabe des Angebotes bestätigt der
Bieter, dass eine ausreichende Personalstärke zur Verfügung steht.

Firmenangehörige
 Der Auftragnehmer hat sicherzustellen, dass seine auf der Baustelle
eingesetzten Arbeitnehmer sich jederzeit als Firmenangehörige ausweisen
können. Der Auftraggeber behält sich vor, durch seinen bevollmächtigten
Vertreter Stichproben zur Einhaltung dieser Maßnahmen auf der Baustelle
durchzuführen.
Subunternehmen sind schriftlich anzuzeigen und können nur nach
Zustimmung durch den Bauherren eingesetzt werden.

## Zusätzlicher Text
Leistung

Die Wohnungsgesellschaften behalten sich das Recht vor, einzelne
Positionen aus dem Auftragsumfang herauszunehmen, ohne das hierfür
Kosten geltend gemacht werden können oder eine Änderung der
Einheitspreise anderer Positionen erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Aufmass

Maßgebend für die Abrechnung ist das nach Fertigstellung aller
Leistungen
das gemeinsame Aufmaß

Bedingungen

Für die Ausführung dieses Auftrages gelten unsere beiliegenden
  "Zusätzlichen Vertragsbedingungen, Stand Juni 2018"

## Zusätzlicher Text
Ausführungszeit

Der Bieter ist in der Lage, die Arbeiten in ..... Arbeitstagen
fertigzustellen.

Termin
  Baubeginn: ..........2024  (witterungsabhängig)

Bauzeit :  max. 1  Monat

## Zusätzlicher Text
I Allgemeine Vorbemerkungen zum Leistungsverzeichnis Erneuerung
Balkonplatten
I.1 Baubeschreibung
Lage des Gebäudes:

Die zu sanierenden Balkone, insgesamt 6 Stück, befinden sich
im 1.und  2. OG auf der Straßen- und Hofseite des Gebäudes.

I.2 Baugrundstück

Das Grundstück und Gebäude liegt an der öffentlichen Verkehrsfläche:
Bramschstraße Str. und Rudolf- Renner- Straße.
Eine Zufahrt auf das Grundstück ist von der Bramschstraße zeitlich
begrenzt in Abstimmung möglich.

I.3 Baumaßnahmen

Es erfolgt die Erneuerung der Balkonplatten durch Aluminiumprofile. Der
vorhandene Belag besteht aus zementgebundenen Spanplatten
Alle Bauteile sind vor und während der Arbeiten durch geeignete
Maßnahmen vor Verschmutzung zu schützen.  Zum Abschluss der Bauarbeiten
hat eine Reinigung aller Bauteile zu erfolgen.
Grundlagen für die Ausführung sind insbesondere:
 -allgemein anerkannten Regeln der Technik,
 -die Ausführungsbestimmungen der entsprechenden DIN-/VDE-Normen und
 -die gesetzlichen und behördlichen Bestimmungen in der jeweils neuesten
Fassung.

I.4 Bauablauf

Der zeitliche Ablauf wird durch den AG festgelegt.

II Baustellenorganisation

II.1 Allgemeines
Es wird empfohlen, sich im Rahmen der Angebotserstellung vor Ort über
die Lage des Baufeldes, Zu- und Abfahrtswege, Lagerplätze und sonstige
Randbedingungen zu informieren.

II.2 Firmenwerbung
Das Anbringen eigener Firmenschilder ist auf der Baustelle nicht
zulässig.II.3 Zufahrt und Zugang zur Baustelle
Die Zufahrt sowie der Zugang zur Baustelle erfolgen über die anliegende
öffentliche Straße.
II.4 Parken auf der BaustelleParken ist auf der öffentlichen Straße
möglich. II.5 Anfuhr von Stoffen und BauteilenFür die Anfuhr von Stoffen
und Bauteilen zur Baustelle ist folgendes zu beachten: Lagerflächen auf
dem Baustellengelände sind nur vor und hinter dem Haus im Grundstück
begrenzt möglich.

II.6 Baustelleneinrichtung
Die Baustelleneinrichtung, soweit nicht ausgeschrieben, ist in die
Einheitspreise einzurechnen.Die Baustelle ist sauber zu halten,
Verschmutzungen sind arbeitstäglich zu beseitigen.

II.7 Baustellenbesetzung / Beschäftigte
Der Auftragnehmer hat 10 Arbeitstage vor Beginn der Ausführungsarbeiten
eine Liste der von ihm auf der Baustelle eingesetzten Beschäftigten
(einschließlich Nachunternehmer) bei der Bauleitung zur Weiterleitung an
den Auftraggeber vorzulegen. Der Auftragnehmer belehrt seine Mitarbeiter
über Ordnung und Sicherheit auf der Baustelle und über die
objektspezifischen Regelungen und Ordnungen, wie Hausordnung,
Verkehrsordnung, Brandschutzordnung und Raucherordnung und hinsichtlich
des geltenden Datenschutzes. Dies wird aktenkundig gemacht und bei der
Bauleitung eingereicht.Der Auftragnehmer hat sicher zu stellen, dass
alle vorgenannten Verpflichtungen auch von etwaigen Nachunternehmern und
deren Beschäftigten eingehalten werden. Hierzu hat er seine
Nachunternehmer entsprechend zu verpflichten.II.8 ArbeitszeitenBei der
Kalkulation ist zu berücksichtigen, dass alle Arbeiten an einem Gebäude
ausgeführt werden, welches während der Baumaßnahme genutzt wird und
somit ein höchstes Maß an Rücksichtnahme gefordert wird. Auf der
Baustelle gelten folgende Arbeitszeiten: Mo-Fr:  07.30- 18.00
UhrDarüber hinausgehende Arbeitszeiten sind rechtzeitig bei der
Bauleitung anzukündigen.

II.9 Bedingungen zur Abfallentsorgung
Sämtliche im Rahmen seiner Auftragsabwicklung beim Auftraggeber (AG)
anfallenden Abfälle gehen unmittelbar in das Eigentum des Auftragnehmers
(AN) über. Der AN ist verpflichtet, Abfälle ordnungsgemäß und
vollständig als Abfallerzeuger zu entsorgen. Zu diesem Zweck hat der AN
die gültigen Gesetze, Verordnungen und sonstigen öffentlichenrechtlichen Vorschriften- insbesondere das Kreislaufwirtschaftsgesetz
(KrWG) und die Nachweisverordnung (NachwV) - einzuhalten.
Mit Übergang der Abfälle in das Eigentum des AN gehen
Verkehrssicherungspflicht und
öffentlich- rechtliche Verantwortung, voll umfänglich auf diesen über.

Der AG behält sich vor, zu prüfen, ob der AN seinen Pflichten
nachgekommen ist. In diesem Zusammenhang ist der AN verpflichtet, dem AG
Einsichtnahme in die vom AN nach öffentlich - rechtlichen Vorschriften
zu führenden Abfallregister und (Sammel-) Entsorgungsnachweise bzw.
Wiegekarten der angefahrenen Abfallentsorgungsanlagen zu gewähren. Auf
Verlangen des AG ist der AN ferner verpflichtet, entsprechende Nachweise
in einer zu Vorlage gegenüber Behörden geeignete Form für den AG
kostenfrei zur Verfügung zu stellen.
Der AN hat zur Abdeckung aller- sowohl seiner als auch die das AG- sich
aus dem Abfallbeseitigung ergebenden Haftungsrisiken unter Einschluss
des Gewässerschäden- Haftungsrisikos auf seine Kosten eine
Haftpflichtversicherung in ausreichender Höhe für Personen-, Sach- und
Vermögensschäden abzuschließen und dem AG den Abschluss auf Verlangen
nachzuweisen. Diese Regelung lässt die Haftung des AN unberührt.

## Balkoninstandsetzung
Datum: 19.09.24

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 1 Baustelleneinrichtung

**1.10 Baustelle einrichten**
Geräte, Werkzeuge und sonstige Betriebsmittel, die
zurvertragsgemäßen Erfüllung der Bauleistung
erforderlichsind, auf die Baustelle bringen,
bereitstellen undsoweit der Geräteeinsatz nicht
gesondert berechnetwird, betriebsfertig aufstellen,
einschl. der dafürnotwendigen Arbeiten.Unterkünfte,
Lagercontainer und dergleichen, soweiterforderlich,
antransportieren, aufbauen u. einrichten.Strom, Wasser,
sowie Entsorgungseinrichtungen unddergleichen für die
Baustelle, soweit erforderlich,herstellen. Die
Baustelleneinrichtung ist über die vereinbarte
Leistungszeit
vorzuhalten.
Nach Abschluss der Arbeiten ist alles zu beräumen,
das  Gelände wieder herzustellen einschl. Entfernen von
Verunreinigungen.
Sicherungsmaßnahmen, insbesondere deröffentlichen
Verkehrswege auf und vor dem Grundstück,auf Zufahrten,
Bürgersteigen, einschl. Säuberung etc.;Inanspruchnahme
von öffentlichen Verkehrswegen ist beiden zuständigen
Behörden rechtzeitig zu beantragen.
Menge: 1,000 psch

**1.20 WC-Kabine aufstellen, unterhalten**
WC-Kabine antransportieren, aufstellen, vorhalten,
unterhalten und nach Beendigung der Bauarbeiten
beseitigen. Nutzung durch die am Bau beteiligten
Firmen.Regelmäßige Ver- und Entsorgung nach
Erfordernis.Ausstattung:- Innenleuchte- Spiegel-
WC-Anlage und Wasserbecken mit Zubehör
Nutzungsdauer : '

....................................................'
Wochen
Menge: 6,000 StWo

**1.30 Bauzaun**
Lieferung und Errichtung inkl. Vorhaltung von
Bauzaunaus mobilen Stahlrahmenelementen mit
Rundstahlfüll-stäben, Stützfüßen, während der Bauzeit
(12 Wochen)inkl. sämtlicher Verbindungen, Kupplungen
etc.Der Zaun ist aufzustellen und nach Abschluss
allerBauarbeiten wieder abzubauen.Bodenfreiheit: 20 cm
(ca.)Zaunhöhe: 2,00 m
Menge: 17,400 m

**1.40 Halteverbotszone einrichten**
Beantragung einer Halteverbotszone für den Zeitraum der
Bauzeit
 einschl. Gebühren und  Auf- und Abbau der
Verkehrszeichen entsprechend Regelplan.
Bauzeit 6 Wochen.
Menge: 1,000 psch

### Bereich 2 GERÜSTBAUARBEITEN

**2.10 Gerüsttürme, LK 3, für Erneuerung Balkonplatten Einzelanlage Hof**
Arbeits- und Schutzgerüst nach DIN 4420als Standgerüst,
längsorientiert(Fassadengerüst nach DIN EN 12810-1),mit
Bordbrett, Zwischenseitenschutz undGeländerholm und
Seitenschutz und Innengeländer für Abbrucharbeiten
Balkonplatten und Erneuerung dieser, sowie
Anstricharbeiten Geländer.
Befestigung mit Gerüstankern, ohne Bekleidung, mit
Leitern.
Aussteifung nach DIN EN 12811-1Standfläche :
waagrechtmit Leitern zwischen den Gerüstlagen
Breitenklasse W 06
Lastklasse 3
für Balkongröße 3,1x1,35m
Oberste Gerüstlage ca. 7,0m über  Gelände
Menge: 1,000 psch

**2.20 Gerüstturm, Gebrauchsüberlassung**
GerüstturmGebrauchsüberlassung : 6 Wochen
Menge: 6,000 Wo

**2.30 Gerüsttürme, LK 3, für Erneuerung Balkonplatten Dopeplanlage Straße**
Arbeits- und Schutzgerüst nach DIN 4420als Standgerüst,
längsorientiert(Fassadengerüst nach DIN EN 12810-1),mit
Bordbrett, Zwischenseitenschutz undGeländerholm und
Seitenschutz und Innengeländer für Abbrucharbeiten
Balkonplatten und Erneuerung dieser, sowie
Anstricharbeiten Geländer.
Befestigung mit Gerüstankern, ohne Bekleidung, mit
Leitern.
Aussteifung nach DIN EN 12811-1Standfläche :
waagrechtmit Leitern zwischen den Gerüstlagen
Breitenklasse W 06
Lastklasse 3
für Balkongröße 3,1x1,35m + 1,3 m Zwischenraum +
3,1x1,35m
Oberste Gerüstlage ca. 7,0m über  Gelände
Menge: 1,000 psch

**2.40 Gerüstturm, Gebrauchsüberlassung**
GerüstturmGebrauchsüberlassung : 6 Wochen
Menge: 6,000 Wo

**2.50 Stundensatz Gerüstbau-Monteur**
Arbeiten, welche nicht in den Positionenerfasst sind
und gegen Nachweis zurAusführung
kommen: Gerüstbau-Monteur
Menge: 5,000 h

### Bereich 3 Demontagen Balkonplatten

**3.10 Auf- und Abbau Schutzplatten vor Fenster**
Auf- und Abbau von Sicherungsmaßnahmen gegen
unbeabsichtigtes Heraustreten
und Schutzplatten vor Fenster- und Fenstertüren vor
Abbruch der Balkonplatten und Konsolen.
Die Sicherungsmaßnahmen sind erst nach Fertigstellung
wieder abzubauen.
Fenstergröße ca. B/H ~0 ,9/1,9m  4x
Türgröße ca. B/H ~ 0,9/2,8m 6x
Menge: 22,000 m2

**3.20 Balkonplatten aus zementgebundenen Spanplatten, abbrechen, ca. 2,9x1,25 m**
Balkonplatten aus zementgebundenen Spanplatten, z.B.
Balkotec,unter Beachtung aller Sicherheitsmaßnahmen
abbrechen, Fugen öffnen,einschließlich der Sicherung
der angrenzenden Bauteile.Bauschutt entsorgen.
Beim Abbau sind die bestehenden Bauteile vor
Beschädigungen zu schützen .Konstruktionsart :
Balkonplattendicke  ca. 28mm mit dreiseitig
Randaufkantung Größe ca. 2,9x1,25m
Die Wandanschlüsse sind sogfältig zu reinigen,
Baustoffresten sind vorsichtig zu entfernen
Menge: 6,000 Stck

### Bereich 4 Neubau Balkonplatten

*Hinweis*

**4.10 Trägerprofil 20 mit passendem Trägerprofilgummi liefern montieren**
Trägerprofil 20 mit passendem Trägerprofilgummi liefern
und fachgerecht montieren
Material: Aluminium EN AW-6060 T66
Länge ca. 2,9m
Menge: 6,000 Stck

**4.20 Trägerprofil 50 mit passendem Trägerprofilgummi liefern montieren**
Trägerprofil 50 mit passendem Trägerprofilgummi liefern
und fachgerecht montieren
Material: Aluminium EN AW-6060 T66
Länge ca. 2,9m
Menge: 6,000 Stck

**4.30 Balkonplatten aus Alu- Elementen**
Balkonplatten aus Alu- Elementen z.B.  balkoFLOOR 333
auf Unterkonstruktion aus Stahl aufgelegt mit
Klick-System
kratzfeste Oberfläche witterungsbeständig und
weitgehend wartungsfrei
wasserdichte Fläche mittels eingebauter Dichtschnur
Zubehör umlaufend Aluminium eloxiert
Material: Aluminium EN AW-6060 T66
Baustoffklasse: Grundprofil ALU A1
Beschichtung PU B1
Untersicht: RAL 9010 (nur bei Granitoptik)
Profilhöhe: ca. 30 mm
Deckbreite: 333 mm
Balkonfläche ca. 2,9x1,25m

Farbe nach Wahl AG aus der Farbpalette
Menge: 6,000 Stck

**4.40 Stirnleiste liefern und montieren**
Stirnleiste liefern und mittels Stirnleistenhalter an
der balkoFLOOR - Fläche fachgerecht montieren
Material: Aluminium EN AW-6060 T66
Oberfläche: eloxiert E6/EV1
Länge ca. 2,9m
Menge: 6,000 Stck

**4.50 Sockelleiste liefern und montieren**
Sockelleiste liefern und mittels Sockelleistenhalter an
der Gebäudewand fachgerecht montieren
Material: Aluminium EN AW-6060 T66
Oberfläche: eloxiert E6/EV1
Länge ca. 2,9m
Menge: 6,000 Stck

**4.60 Anfangsprofil mit Aufkantung liefern und montieren**
Anfangsprofil mit Aufkantung liefern und mittels
Stirnleistenhalter an der balkoFLOOR - Fläche
fachgerecht montieren
Material: Aluminium EN AW-6060 T66
Oberfläche: eloxiert E6/EV1
Länge ca. 1,25m
Menge: 12,000 Stck

**4.70 Endprofil mit Aufkantung liefern und montieren**
Endprofil mit Aufkantung liefern und mittels
Stirnleistenhalter an der balkoFLOOR - Fläche
fachgerecht montieren
Material: Aluminium EN AW-6060 T66
Oberfläche: eloxiert E6/EV1
Länge ca. 1,25m
Menge: 12,000 Stck

### Bereich 5 Klempnerarbeiten

**5.10 vorgehangene Zinkblech- Rinne demontieren und entsorgen**
vorgehangene Zinkblech- Rinne mit Speier und
Einhangbleche demontieren und entsorgen
Menge: 3,200 m

**5.20 Entwässerungsrinne liefern und montieren**
Dachrinne, als rechteckige vorgehangene Hängedachrinne
mit abgekanteten Traufblech als Halter und Einhang
wirkend,
auf dem Trägerprofil Balkon befestigt.
Wulstdurchmesser : Klasse XZuschnitt : 200 mm Rinne +
133mm Abkantung
Material : Titan-ZinkblechBlechdicke : 0,7 mm
Menge: 18,900 m

**5.30 Rinnen-Endstück für zuvor beschriebene Kastenrinne**
Rinnen-Endstück, flach, für rechteckige
Hängerinnen.Material : Titan-ZinkblechBlechdicke : 0,8
mm
Menge: 12,000 St

**5.40 Rinnenablaufstutzen, Titan-Zinkblech**
Rinnenablaufstutzen, konisch, eingelötetMaterial :
Titan-ZinkblechForm : kreisförmigAblauf : für Fallrohr
DN 80Stutzen : l= möglichst kurz
Menge: 6,000 St

**5.50 Fallrohr, rund, Titan-Zinkblech, DN 80**
Fallrohr, kreisförmig, für  Dachrinnen und Schleppe
etc., inkl. der Rohrschellen mit doppeltem Scharnier,
sowie aller Zubehör- und Befestigungsteile.
Befestigungsgrund: Fallrohr Mauerwerk
  Scheppe an Stahlträger
Kastenprofil geschlossenBlechdicke : 0,65 mmNenngröße :
DN 80Nahtausführung : Klasse X
Menge: 48,600 m

**5.60 Fallrohrbogen, einfach, rund, Titan-Zinkblech, DN 80**
Fallrohrbogen, einfach, rund, als Teil der Verbindung
zwischen der Dachrinne und dem runden Fallrohr.Material
: Titan-ZinkblechNenngröße : DN 80
Menge: 18,000 St

**5.70 Fallrohr-Freiendlauf, Titan-Zinkblech, DN 80**
Freiendlauf für Fallrohr.Nenngröße : DN 80Material :
Titan-Zinkblech
Menge: 6,000 St

### Bereich 6 Stundensätze

**6.10 Stundensatz Fachwerker**
Arbeiten, welche nicht in den Positionen erfasst sind
und gegen Nachweis zur Ausführung kommen: Fachwerker
Menge: 5,000 h
